# 9-05 KÖSTER UC 100 und KÖSTER UC 300
Leistungsbeschreibung (GAEB DA XML 3.2, DA81)
Währung: EUR
Erstellt mit: B2Bau, B2Bau v7.12 (0924-0407), 13.09.2018

## KÖSTER UC 100 und KÖSTER UC 300
Bodenbeschichtungen
Polyurethanbeton Beschichtungssystem mit KÖSTER UC 100 und KÖSTER UC 300

Vorbemerkung

Dieses Musterleistungsverzeichnis erhebt keinen Anspruch auf Vollständigkeit. Bei der Kostenkalkulation hat der Verwender des Musterleistungsverzeichnisses objektbezogene Gegebenheiten und ggf. nicht aufgeführte Nebenarbeiten zu berücksichtigen. Haftungsansprüche gegenüber dem Verfasser oder dem Hersteller bestehen nicht und können nicht geltend gemacht werden.

Bezugsquelle und technische Beratung unter:
KÖSTER BAUCHEMIE AG, Dieselstrasse 1-10, 26607 Aurich, Tel.: 04941 / 9709-0, Fax: 04941 / 9709-40, E-Mail: support@koester.eu

Folgende Technische Merkblätter sind zu beachten:
KÖSTER UC 100 Art.-Nr. CT 251 026
KÖSTER UC 300 Art.-Nr. CT 253 010
KÖSTER UC Farbpaste Art.-Nr. CT 451 450
KÖSTER LF-BM Art.-Nr. CT 160 025
KÖSTER Quarzsand (0,06 - 0,36) Art.-Nr. CT 483 025
KÖSTER VAP I 2000 Art.-Nr. CT 230 025
KÖSTER SL Premium Art.-Nr. SL 280 025
KÖSTER SL Art.-Nr. SL 281 025
KÖSTER SL Flex Art.-Nr. SL 284 025
KÖSTER SL Primer Art.-Nr. SL 189 005

## 9-05
Datum: 01.06.2018

### 1 Baustelleneinrichtung

**1.1 Vorhalten der Baustelleneinrichtung**
Einrichten der Baustelle und Vorhalten derselben
Einheit: psch

**1.2 Wasserversorgung**
Die Versorgung mit Wasser muss vor Ort gewährleistet sein.
Einheit: psch

**1.3 Stromversorgung**
Die Versorgung mit Strom muss vor Ort gewährleistet sein.
Einheit: psch

### 2 Untergrundvorbereitung

**2.1 Vorbereitung des Untergrundes6%**
Betonfläche bis zum tragfähigen Untergrund je nach Zustand fräsen oder kugelstrahlen (oder Kombination) und die Fläche im Nachgang porenrein mit einem Industriesauger absaugen; die maximale Betonrestfeuchtigkeit darf 6 % gemäß CM Methode nicht überschreiten; Mindestabreißfestigkeit des Untergrundes 1,5 N/mm² (kleinster Einzelwert 1,0 N/mm²)
Einheit: m²

**2.2 Kontrolle des Untergrundes**
Kontrolle des Untergrundes
Je 100 m² ist ein Haftzugwert zu nehmen und zu dokumentieren, ebenfalls ist unregelmäßigen Abständen der Taupunkt zu ermitteln und zu  notieren.
Einheit: m²

**2.3 Kratzspachtelung Quarzsand egalisieren**
*** Bedarfsposition mit GB
Kratzspachtelung
Betonfläche mit einer Kratzspachtelung aus einem, lösungsmittelfreien Epoxidharz mit feuergetrocknetem Quarzsand egalisieren (siehe KÖSTER Taupunkttabelle). Das Epoxidharz ist dafür mit feuerge- trockneten Quarzsand der Sieblinie ca. 0,06 bis 0,35 mm im Mischungsverhältnis von ca. 1: 2 nach Gewicht zu vermischen.

KÖSTER LF-BM plus feuergetrocknetem Quarzsand
Verbrauch:  mind. 300 g / m² / mm Schichtdicke
  plus ca. 600 g / m² / mm Schichtdicke feuergetrockneter Quarzsand
  Sieblinie ca. 0,06 – 0,35 mm
Einheit: m²

**2.4 Maßnahmen bei zu erwartender rückseitiger Durchfeuchtung mit VAP**
*** Bedarfsposition mit GB
Maßnahmen bei zu erwartender rückseitiger Durchfeuchtung
Betonfläche mind. 24 Stunden vor der Beschichtung mit KÖSTER VAP I 2000 gegen rückseitige Feuchtigkeit gemäß Technischem Merkblatt beschichten.

Verbrauch:
KÖSTER VAP I 2000  ca. 400 g / m²
Einheit: m²

**2.5 Rissverfüllung mit KÖSTER LF-BM**
*** Bedarfsposition mit GB
Rissverfüllung
Riss mit einem Trennschleifer aufweiten, (bei Bedarf alle 20 cm quer dazu einschneiden und mit KÖSTER Estrichklammer verstärken) und mit KÖSTER LF-BM  oder KÖSTER KB-Pox IN oberflächenbündig verfüllen.

Verbrauch:

KÖSTER LF-BM  nach Bedarf
KÖSTER KB-Pox IN
Einheit: m

**2.6 Ausgleich größerer Untergrundunebenheiten**
Ausgleich größerer Untergrundunebenheiten Betonfläche mit starken Rautiefen mit KÖSTER Verlaufsmassen (SL Typen) gemäß den Vorgaben des Technischen Merkblattes ausgleichen).

KÖSTER SL Premium
KÖSTER SL
KÖSTER SL Flex
KÖSTER SL Primer

Verbrauch:
Entsprechend Technischem Merkblatt
Einheit: m²

### 3 Aufbau der KÖSTER UC Polyurethanbeton Systems

**3.1 Auftrag des KÖSTER UC 100 als Grundierung**
Auftrag KÖSTER UC 100
Vorbereitete Flächen mit KÖSTER UC 100, angemischt gemäß Vorgaben des Technischen Merkblattes gleichmäßig auftragen; dazu ist das angemischte Material mit einem Stiftzahnrakel in entsprechender Höhe (3 mm bis 10 mm) abzuziehen und mit einer Kunststoffstachelwalze unmittelbar danach im Kreuzgang nachzubearbeiten. Nach dem Abstacheln ist die Fläche mit feuergetrocknetem Quarzsand, bzw. geeigneten Einstreumaterialien im leichten Überschuss abzustreuen.

Verbrauch:
KÖSTER UC 100  ca. 1,53 kg / m² / mm

Feuergetrockneter Quarzsand, bzw. andere Einstreumaterialiennach Bedarf und Anforderung
Einheit: m²

**3.2 Flächenabdichtung mit KÖSTER UC 300**
Flächen nach Aushärtung des KÖSTER UC 100 und nach Entfernen des Über- schussmaterials mit KÖSTER UC 300 versiegeln. Das Material ist mit einem langsam laufenden Rührwerk mit unter 400 U/Min. intensiv miteinander zu vermischen, umzutopfen und nochmals nachzumischen. Bei der Verarbeitung ist der Taupunktabstand zwingend einzuhalten. Dokumentation des Taupunktes angeraten. Das Material wird über das Korn der ersten Lage mit einem Moosgummischieber abgezogen und mit einer kurzflorigen Walze im Kreuzgang nachgearbeitet.
Zur farbigen Gestaltung ist die KÖSTER UC Farbpaste vor Zugabe der Pulverkomponente in die Mischung einzubringen und mit aufzurühren.

Verbrauch:

KÖSTER UC 300  ca. 600 - 800 g / m² (je nach Untergrundrauigkeit)
(kann bei Rutschfestigkeitsklassen > R 11 auch höher liegen)
 KÖSTER UC Farbpaste  ca. eine Kartusche pro Gebinde (entspricht 450 g)
Standardfarbton kieselgrau, weitere Farben auf Anfrage
Einheit: m²

*Hinweis: Allgemeiner Hinweis zum Umgang mit Flüssigkunststoffen*
Allgemeiner Hinweis zum Umgang mit Flüssigkunststoffen

Flüssigkunststoffe reagieren auf Temperaturschwankungen mit Viskosität- oder Härtungsän- derungen. Die Angaben der Technischen Daten sind daher zwingend einzuhalten. Beschichtungsarbeiten sind daher grundsätzlich nur bei fallenden oder gleichbleibenden Temperaturen auszuführen. Niedrigere Temperaturen bewirken eine verlangsamte, hohe Temperaturen und größere Materialmengen bewirken eine beschleunigte Härtung. Der Taupunktabstand von + 3 °C ist vor, während und nach den Beschichtungsarbeiten einzuhalten. Beschichtungen sind bis zur vollständigen Durchtrocknung vor Feuchtigkeit in aller Form zu schützen. Die Untergrundtemperatur darf + 8 °C nicht unterschreiten.
